# Muster-Leistungsbeschreibung
Leistungsbeschreibung (GAEB 90, DA81)
Währung: EUR

## W4-E - Abdichtung in und unter Wänden m
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise MDS gemäß DIN 18533 (MB 2K
[eco])

Remmers MB 2K [eco] erfüllt die Anforderungen an
rissüberbrückende, mineralische Dichtungsschlämmen
(MDS) und an flexible, polymermodifizierte
Dickbeschichtungen (FPD) gemäß den Prüfgrundsätzen
(PG-MDS/FPD).

MB 2K [eco] ist als Abdichtung für die
Wassereinwirkungsklassen - ?Bodenfeuchte und nicht
drückendes Wasser bei Bodenplatten und
erdberührten Wänden" (W1-E) auf Betonuntergründen
und - ?Spritzwasser und Bodenfeuchte am Wandsockel
sowie Kapillarwasser in und unter Wänden" (W4-E)
normkonform einsetzbar.

MB 2K [eco] ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

*Hinweis*
Hinweise zur Wassereinwirkungsklasse
W4-E (MDS)

Die in dieser Muster-Leistungsbeschreibung
beschriebene Ausführung entspricht den Vorgaben
der DIN 18533 Teil 3 Abschnitt 10 "Abdichtung mit
rissüberbrückenden mineralischen Dichtungsschlämmen
(MDS)".

Die Abdichtung ist wirksam gegen die
Wassereinwirkungsklasse:

W4-E - "Spritzwasser und  Bodenfeuchte am
Wandsockel sowie Kapillarwasser in und unter
Wänden."

### Titel 00002 Abdichtung in und unter Wänden (W4-E)

**00002.0001 Abzudichtende Flächen reinigen**
Reinigen der abzudichtenden,
mineralischen Flächen.
Zementleim, Staub, Mörtelreste und Grate
sind durch einen mechanischen Abtrag
wie schleifen, strahlen oder fräsen zu entfernen.
Es ist ein staubfreier und tragfähiger
Untergrund herzustellen.
Einheit: m2

**00002.0002 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00002.0003 Fehlstellen > 5 mm mit schnellabbindendem Dichtmörtel (verschließen)**
*** Bedarfsposition ohne GB
Fehlstellen oder Ausbrüche > 5 mm mit
einem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00002.0004 Kratzspachtelung / Kontaktschicht auftragen, MB 2K([eco])**
Kontaktschicht auf dem abzudichtenden
Untergrund mit einer zweikomponentigen,
multifunktionalen Bauwerksabdichtung (FPD)
auf Basis nachwachsender Rohstoffe
herstellen.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 0,5 kg/m², je nach Untergrund
Remmers MB 2K [eco] <2940>
Einheit: m2

**00002.0005 Abdichtung in und unter Wänden mit MB 2K [eco], W4-E**
Abdichtung gemäß der Wassereinwirkungsklasse W4-E
"Kapillarwasser in und unter Wänden"
aus einer zweikomponentigen, multifunktionalen
Bauwerksabdichtung (FPD) auf Basis nachwachsender
Rohstoffe herstellen.

Mindesttrockenschichtdicke > 2 mm.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 2,3 kg/m² bei 2 mm Trockenschichtdicke
Remmers MB 2K [eco] <2940>
Einheit: m2

**00002.0006 Aufgehendes Mauerwerk aufmauern**
Aufgehendes Mauerwerk nach
ausreichender Trocknung der Abdichtung
aufmauern.
Einheit: m2
